# ISO-Fenster
Angebotsaufforderung (GAEB 90, DA83)
Währung: EUR
Auftraggeber: Robert Grope GmbH Malerbetrieb

## ISO-Fenster
Datum: 23.07.24

*Hinweis*
BAUVORHABEN: Tempelhofer Damm 149 / Götzstr. 1,
12099 Berlin

GEWERK:  Fenster

LEISTUNGSART:  Fenster

Angaben zum Bauwerk

Es handelt dich um ein 5-geschossiges Wohn- und
Geschäftshaus aus dem Baujahr 1905. , bestehend aus 2
Vorderhäusern

Die Ausführung der Arbeiten erfolgt ab dem 16.09.2024
bis 29.11.2024

*Hinweis*
Hinweis:
Im Fensterpreis müssen folgende Nebenleistungen
enthalten
sein, sofern nicht gesondert aufgezeigt:

-  1 Aufmaß (die  im Angebot angebeben Maße
verstehen sich als Ca-Maße) vor  Ort, bei
Neubau/Sanierung nur mit Meterriß
-  Dem AG sind nach dem Aufmaß Angaben der
Brüstungshöhen zu übermitteln
  sowie die Info zur Stellung von bauseitigen
Einzelgerüsttürmen für die Montage
  von gekoppelten Fensterelementen
-  Demontage (inkl.Schützen der Laufwege und
mieterseitigem Mobiliar), Transport  und
Entsorgung der alten (Holz/Kunststoff oder KDF)
  Fenster sowie Fensterbänke
-  Für evtl. Demontage und Entsorgung von
asbesthaltigen Stoffen
  wird ein Mehrpreis je nach Aufwand berechnet.
-  äußere Abdichtung, schlagregendicht mit
vorkomprimiertem
-  Straßenseitiges verkleben einer EPDM Bahn zur
Abdichtung der Fensterbank
  über den Winter bis zur WDVS-Maßnahme
-  Hofseitiges Verleistung Flachleiste zum Anschluss
Fensterbank  Winkelverleistung außen (Hofseitig WDVS
bereits vorhanden
-  Dichtband entsprechender Stärke und Folie
-  Ausschäumen der Bauanschlußfuge mit PU-Schaum
-  Fensterbankanschlußprofil
-  Schichtstoff Innenfensterbänke, in Standardfarben
des Herstellers, Ausladung 25 cm, fertig montiert
-  Innenabdichtung dampfdicht mit überputzbarer
Fensterfolie
  oder Dichtband
-  Innenbeleistung mit PVC-Material bis 60 mm Breite
-  Innenversiegelung (Schönheitsfuge)
-  Justieren der Fenster
-  Die Abrechnung erfolgt Wohnungsbezogen (je Wohnung
und Positionen)
  und wird im Excel-Format übergeben

Es ist dringend darauf zu achten, das der Einbau der
neuen Kunststofffenster mit einer größtmöglichen
Fensterfläche zu erfolgen hat.
Durch das anbringen des WDVS (ca. 3cm Leibung) sowie
der Absturzsicherung darf die Fensterfläche später max.
kleiner 10% als vorh. sein.

*Hinweis*
A)  ALLGEMEINE VORBEMERKUNGEN FÜR
EINHEITSPREISABKOMMEN (EPA)
  Stand 01.01.2013
=======================================================
==========

A1) ALLGEMEINES

In den Positionen dieses Leistungsverzeichnisses sind
häufig wiederkehrende Reparaturarbeiten beschrieben.

Dem Einheitspreisabkommen liegen die "Zusätzliche
Vertragsbedingungen für die Ausführung von
Bauleistungen (Z-VOB/B)" der Immeo=Wohnen, Stand Januar
2013, zugrunde. Für sich auf dieses EPA beziehende
Einzelaufträge (Leistungsabrufe) gelten die
Vertragsbedingungen in jedem Einzelfall als vereinbart.
Sofern zukünftig als Ersatz für die aktuell gültigen
Z-VOB/B Stand Januar 2013 mit dem Auftragnehmer (AN)
neue Z-VOB/B vereinbart werden, gelten für nach
Gültigkeitsbeginn die neuen Z-VOB/B beauftragte
Leistungen ausschließlich die neuen Z-VOB/B.

Für nach diesem Einheitspreisabkommen ausgeführte
Leistungen gelten, ergänzend zur den jeweiligen
Leistungsbeschreibungen der einzelnen Positionen, bei
evtl. Widersprüchen in nachfolgend genannter
Reihenfolge, folgende Bedingungen:

1. diese ""allgemeine Vorbemerkungen für
Einheitspreisabkommen"" (A)
2. die sich anschließenden ""allgemeine technische
Vorbemerkungen"" (B)
3. die sich anschließenden ""besondere technische
Vorbemerkungen"" (für dieses Gewerk) (C)
4. die ""Zusätzliche Vertragsbedingungen für die
Ausführung von Bauleistungen Z-VOB/B""
5. Baustellenordnung der Immeo=Wohnen in der jeweils
gültigen Fassung

Mit Unterzeichnung des EPA erklärt der AN, dass von ihm
sämtliche gesetzlichen, behördlichen und
berufgenossenschaftlichen Auflagen erfüllt werden, die
zur Ausführung der im EPA beschriebenen Leistungen
erforderlich sind.

Es dürfen nur solche Materialien verwendet werden, über
die der AN das uneingeschränkte Eigentumsrecht besitzt
und die vollkommen frei von Rechten Dritter sind.

Für die Ausführung der Arbeiten ist Fachpersonal in
ausreichender Zahl einzusetzen.
Hierbei ist darauf zu achten, dass für die Ausführung
sämtlicher Arbeiten unsere Baustellenordnung in der
jeweils gültigen Fassung zu beachten ist, die dem
ausführenden Fachpersonal in geeigneter Form zur
Kenntnis zu geben ist.

Der Einsatz von Subunternehmern ist bei
Kleinreparaturen grundsätzlich nicht erlaubt.

A2) KUNDENDIENST

Die Arbeiten werden in bewohnten Häusern ausgeführt.

Der Auftraggeber (AG) erwartet vom AN tatkräftige
Unterstützung bei den Bemühungen, berechtigten
Mieterwünschen zu entsprechen. Dazu gehören
insbesondere folgende Verpflichtungen:

1)  Alle Handwerker/Mitarbeiter des AN haben die
Verpflichtung, Kunden (Mietern) höflich und
  hilfsbereit zu begegnen. In Gesprächen mit den
Mietern ist das Bemühen von Immeo=Wohnen
  um einen verbesserten Kundendienst herauszustellen.

2)  Die Mieter sind rechtzeitig vor Durchführung der
Reparaturarbeiten zu verständigen, ggf. durch
  Aushang im Treppenhaus oder auch individuelle
Terminvereinbarung mit dem einzelnen Mieter.

3)  Reparaturen sind sofort, spätestens innerhalb von
2 Arbeitstagen nach Beauftragung,
  durchzuführen. Sofern die Frist aus Gründen, die der
AN nicht zu vertreten hat, nicht einzuhalten
  ist, ist der AG unverzüglich zu unterrichten.

4)  Möbel und sonstiges Mietereigentum, Bodenflächen
und angrenzende Bauteile etc. im Bereich
  der auszuführenden Arbeiten sind durch Folie, evtl.
Schaltafeln oder Ähnliches zu schützen.

A3) PREISE

Die, für die Ausführung von Leistungen nach diesem EPA,
hier festgeschriebenen Preise gelten für
Reparaturarbeiten bis zum Rechnungsbetrag von höchstens
1.500,-- EURO einschl. Mehrwertsteuer je
Einzeleinzelfall.

Soweit und sobald Überschreitungen absehbar sind, ist
hierüber der Abteilung Einkauf des AG ein schriftliches
Angebot einzureichen und eine gesonderte Vereinbarung
zu treffen.

In den Einheitspreisen sind sämtliche Kosten, wie
Lohn-, Material- und Nebenkosten enthalten,
insbesondere auch:

1)  Koordination / Terminabsprache(n) mit dem(den)
Mieter(n) / Kundenbetreuer(n) / Bauleiter(n)

2)  sämtliche Fahrt- und Transportkosten,

3)  sämtliche tariflichen Zulagen wie z.B. Schmutz-
und Staubzulagen, Zulagen für ekelerregende
  Arbeiten etc.,

4)  die Gestellung, Vorhaltung und spurlose
Entfernung aller erforderlichen Gerüste und
  Absperrungen (ggf. auch Warnschilder) bis zu einer
Höhe der Arbeitsbühne von 2 m; die
  Mitbenutzung der Gerüste ist allen mit
Reparaturarbeiten beschäftigten Firmen kostenlos zu
  gestatten,

5)  Befestigungsmittel aller Art; Hilfsstoffe wie
Nägel, Bindedraht und Kleinmaterial sowie alle
  Baustoffe, die zur kompletten Erstellung der
Leistung erforderlich sind,

6)  die Abdeckung von Einrichtungsgegenständen zum
Schutz vor Beschädigung und
  Verschmutzung

7)  das, ggf. tägliche, Säubern der Arbeitsstelle

8)  der Ausbau und Abtransport sowie die
ordnungsgemäße Entsorgung, einschließlich
  Kippgeüühren, sämtlichen Bauschutts und aller alter,
schadhafter Teile. Teile, für die sich der
  AG eine generelle oder einzelfallbezogene Prüfung
vorbehalten hat, sind bis zu diesem
  Zeitpunkt, längstens jedoch für die Dauer von 10
Wochen, vom AN vorzuhalten und dürfen erst
  danach entsorgt werden.

9)  Alle weiteren Nebenleistungen, die zur Erfüllung
der in den Leistungspositionen beschriebenen
  Hauptleistungen, unter Beachtung aller einschlägigen
Vorschriften, erforderlich sind, im EPA
  aber nicht gesondert aufgeführt sind.

Erforderliche Leistungen, die in den nachfolgenden
Leistungspositionen nicht enthalten sind, sind der
Abteilung Einkauf des AG möglichst vor Ausführung zur
Genehmigung aufzugeben und bei Rechnungslegung mit
einem "Z" zu kennzeichnen. Die Preise für derartige
Zusatzleistungen sind auf der Kalkulationsbasis der
Einheitspreise zu kalkulieren. Diese Z-Positionen sind
so ausreichend und umfassend zu beschreiben, dass
sowohl eine sachlich-fachliche als auch eine
kalkulatorische Nachprüfung durch den AG gewährleistet
ist, hierzu gehört insbesondere die Angabe der
verfahrenen Stunden.

Die Einheitspreise des EPA sind Nettopreise. Sie gelten
zuzüglich der zum jeweiligen
Leistungserbringungszeitpunkt gültigen Mehrwertsteuer.

A4) ABRECHNUNG

Eine evtl. vorhandene Position ""An-/Abfahrtpauschale""
darf grundsätzlich nur einmal pro Auftrag  berechnet
werden, auch wenn mehrere Anfahrten (auch an
verschiedenen Tagen) erforderlich sind. Sollten mehrere
Anfahrten aus Gründen erforderlich sein, die
ausschließlich der AG oder der Mieter zu vertreten hat,
sind diese besonders zu begründen und als Z Position zu
kennzeichnen (ggf. Mieterbelastung).

Bei mehreren zusammenhängenden Reparaturen, die an
einem Tag in einem Wohngebiet/Siedlungsbereich
ausgeführt werden (z.B. bei der Beseitigung von
Sturmschäden, E-Checks in einem Mehrfamilienhaus), darf
die An-/Abfahrt, in Abhängigkeit von dem bei der
Leistungsposition ""An-/Abfahrt"" festgeschriebenen
Grenzwert, nur einmalig bzw. nicht berechnet werden.

Soweit im Rahmen eines Auftrags zwei oder mehr
Positionen dieses EPA ausgeführt werden, die
gleichartige (identische) Teilleistungen überlappend
enthalten, darf lediglich eine dieser Positionen in
vollem Umfang abgerechnet werden. Die zweite bzw.
weitere Positionen sind dann mit einem Anteiligen Preis
als Z-Position in Rechnung zu stellen

Maßgebend für die Abrechnung ist das nach
Fertigstellung der Arbeiten durch den AN zu nehmende
Aufmaß, sowie die Bestätigung des Mieters bzw. bei
Leerwohnungen die Bestätigung des zuständigen
Kundenbetreuers/Bauleiters, daß die Leistungen
durchgeführt wurden.

Das testierte Aufmaß bzw. die Bestätigung ist vom AN
mit der Schlußrechnung einzureichen. Ausgenommen
hiervon sind Vorgänge, die über unsere
Handwerkerkopplung (HWK) abgerechnet werden; in diesen
Fällen sind die Aufmßße/Bestätigungen vom AN, im Rahmen
der gesetzlichen Vorschriften, vorzuhalten und, auf
Verlangen des AG, jederzeit innerhalb von 7
Kalendertagen zur Prüfung einzureichen.

Der AG ist berechtigt, jederzeit ein gemeinsames Aufmaß
zu verlangen.

A5) SONSTIGES

Die in diesen Bedingungen festgelegten Pflichten hat
der AN jedem Dritten aufzuerlegen, dessen er sich zur
Erfüllung dieser Pflichten bedient.

Die Einheitspreisabkommen dürfen weder ganz noch
teilweise in irgendeiner Form Dritten entgeltlich oder
unentgeltlich zugänglich gemacht werden.

*Hinweis*
B)  ALLGEMEINE TECHNISCHE VORBEMERKUNGEN FÜR
EINHEITSPREISABKOMMEN
  Stand 01.01.2013
=======================================================
===============

B1) ALLGEMEINES

Für Lieferung und Ausfüührung gelten neben dem
Leistungsverzeichnis:

1.  die neuesten DIN-Vorschriften, VDE- und
VDI-Richtlinien

2.  die Vorschriften der zuständigen Behörden (z.B.
Bauaufsicht, Gewerbeaufsicht, Brandverhütung,
  TÜV, Berufsgenossenschaften und Versorgungsbetriebe,

3.  die Bestimmungen der Gerüstbauordnung

4.  die Festlegungen des jeweiligen
Werkstoffherstellers. Die Werkstoffe müssen den
  geforderten Bedingungen der Leistungsbeschreibung
entsprechen.

B2) FACHSPEZIFISCHE NACHWEISE

Fachspezifische Nachweise, z.B. für den Umgang mit
Asbest, PAK, und dergleichen, sind auf Anforderung des
(AG) jederzeit und umgehend zu erbringen

Bei wesentlichen Änderungen z.B. Ausscheiden eines
befähigten Mitarbeiters oder Auslaufen eines
befristeten Nachweises (z.B. Schweißnachweis) ist der
AN verpflichtet dies unverzüglich beim (AG) schriftlich
anzuzeigen und ggf. angebotene Aufträge abzulehnen.
Ebenso sind die jeweils gültigen
Unfallverhütungsvorschriften zu beachten und unbedingt
einzuhalten.

B3) GEBÄUDESCHÄDEN

Falls dem AN bei der Durchführung von Reparaturarbeiten
weitere Gebäudeschäden bekannt werden (auch an anderen
Gewerken), so hat er dem zuständigen Kundenbetreuer
oder Bauleiter des AG hierüber umgehend zu
unterrichten.

B4) LAGER- UND ABSTELLFLÄCHEN

Die Errichtung von Lager- und Arbeitsplätzen ist mit
der jeweiligen Bauleitung vorher abzustimmen.

Baustoffe und Bauteile dürfen nicht in den
Treppenhäusern und/oder auf anderen
Verkehrsflächen gelagert werden.

Bauschutt darf grundsätzlich nicht im Gebäude gelagert
werden.

B5) BEDINGUNGEN FÜR DIE ENTSORGUNG VON ABFÄLLEN

Der AN ist verpflichtet, die beim AG anfallenden
Abfälle ordnungsgemäß und sofort zu entsorgen. Zu
diesem Zweck hat er die einschlägigen Gesetze,
Verordnungen und sonstigen öffentlich-rechtlichen
Vorschriften -- z.B. das Kreislaufwirtschafts- und
Abfallgesetz - einzuhalten. Eine Zwischenlagerung von
Abfällen ist nicht gestattet.

Sollten die für den Transport und die Entsorgung
erforderliche Genehmigungen erlöschen, ist dies dem AG
unverzüglich schriftlich mitzuteilen. Mit Übernahme der
Abfälle durch den AN gehen Eigentum, Gefahr,
Verkehrssicherungspflicht und öffentlich-rechtliche
Verantwortung auf diesen über.

Der AG behält sich vor zu prüfen, ob der AN seinen
Pflichten nachgekommen ist. Hierzu kann der AG Einsicht
nehmen in die vom AN nach öffentlich-rechtlichen
Vorschriften zu führenden Nachweisbücher und in den
Genehmigungsbescheid der angefahrenen
Abfallentsorgungsanlage, dessen Vorlage der AN zu
bewirken hat.

Der AN hat zur Abdeckung aller - sowohl seiner als auch
die des AG sich aus der Abfallbeseitigung ergebenden
Haftungsrisiken unter Einschluß des
Gewässerschäden-Haftungsrisikos auf seine Kosten eine
Haftpflichtversicherung in ausreichender Höhe für
Personen-, Sach- und Vermögensschäden abzuschließen und
dem AG den Abschluß auf Verlangen nachzuweisen. Diese
Regelung läßt die Haftung des AN unberührt.

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

### Bereich 1 Fenster

#### Abschnitt 1.1 Vorarbeiten

**1.1.10 Baustelleneinrichtung**
Einrichten der Baustelle mit allen für
die nachfolgend beschriebenen Arbeiten
notwendigen Leistungen.
Liefern sämtlicher für die Durchführung
der Arbeiten benötigter Maschinen und
Materialien.
Menge: 1,000 psch

**1.1.20 Werk- und Montageplanung**
Menge: 1,000 psch

**1.1.30 Schlussdokumentation**
Menge: 1,000 psch

**1.1.40 Bau-WC**
Liefern, wöchentliche Reinigung eines
Bau-WC mit Waschbecken, ohne
Wasseranschluss. für die Dauer der Arbeiten

(sofern notwendig und keine Nutzungs des Bau-WC anderer
Gewerke möglich ist)
Menge: 1,000 psch

**1.1.50 Straßenlandsondernutzung**
Einholung der Straßenlandsondernutzung bei den
zuständigen Stellen im Namen und Untervollmacht des
Bauherren. Die Kosten der Straßenlandsondernutzung
trägt der Bauherr.
Inkl. etwaiger Verlängerungen im Zuge der
Leistungserbringung.
Menge: 1,000 psch

**1.1.60 Verkehrsrechtliche Anordnung**
Beantragung der verkehrsrechtlichen Anordnung bei den
zuständigen Behörden einschl. der Erstellung eines
Verkehrszeichenplanes. Inkl. etwaiger Verlängerungen im
Zuge der Leistungserbringung.
Menge: 1,000 psch

#### Abschnitt 1.2 4-tlg. Kunststoff Element ca. 1400 x 1830

**1.2.10 4-tlg. Kunststoff Element**
4-tlg. Kunststoff Element
Serie LIVING
Rahmen BR MD 80mm
Flügel Flügel AS/MD 83mm
Glasleiste Kombi-GL 23mm Eckige Optik
Kämpfer Pfosten MD 92mm
Stulp Stulp AS/MD 58mm
Farbe Element weiß
Dichtung Dichtung silbergrau
Feld
1.1 3-fach Glas, Ug 0.7 W/m²K
Glasaufbau : 4/12/4/12/4
2.1 3-fach Glas, Ug 0.7 W/m²K
Glasaufbau : 4/12/4/12/4
3.1 3-fach Glas, Ug 0.7 W/m²K
Glasaufbau : 4/12/4/12/4
4.1 3-fach Glas, Ug 0.7 W/m²K
Glasaufbau : 4/12/4/12/4
Randverbund Warme Kante grau
Feld Griffsitz
1 170 mm D Fenster K zweitöffnend DM15 GSH
Links
2 170 mm DK Fenster K erstöffnend DM15 GSH
Rechts
3 513 mm D Fenster K zweitöffnend DM15 GSH
Links
4 513 mm DK Fenster K erstöffnend DM15 GSH
Rechts
Abweichung Feld Basis Beschlag
1 BE_Griff NEIN
3 BE_Griff NEIN
Zusatzprofile Profil.-Nr.
links BRV 82/50 19368
oben BRV 82/50 19368
rechts BRV 82/50 19368
unten Basisprofil 31/30 18441
@RECY
Dübelsystem ob/un/li/re 6,5mm
Entwässerung Entwässerung außen
Maß 1400 mm x 1830 mm
Fensterbankanschlussleiste 18441 30mm mittig
Rahmenverbreiterung 50/82mm 19368 weiß
Sprela Profil 200 Innenbank 250 mm weiß
Demontage/ Entsorgung Holzeinfachfenster
Zulage Demontage / Entsorgung KDF
Aufmauern unter der Fensterbank
Anarbeitung KDF
Putz und Malerarbeiten
3-fach Verglasung Ug 0,6
Montage Fenster
1 Satz Vento Lüfter MD
Menge: 1,000 Stck

**1.2.20 Minderpreis Verglasung Ug 1,0 W/m²K**
Menge: 1,000 Stck

**1.2.30 Zulage Lüfter Aerreco ZFHA5-35 Plus**
Zulage Lüfter Aerreco ZFHA5-35 Plus
inkl. Wetterschutzhaube WHI02
Menge: 1,000 Stck

**1.2.40 Zulage SSK IV**
Menge: 1,000 Stck

**1.2.50 Zulage Absturzsicherung**
Zulage Absturzsicherung
Abel HASTA Aluminium mit ETB-Befestigung
entsprechend Richtlinie
Menge: 1,000 Stck

**1.2.60 Zulage EPDM**
Zulage
Straßenseitiges verkleben einer EPDM Bahn zur
Abdichtung der Fensterbank über den Winter bis zur
WDVS-Maßnahme
Menge: 1,000 Stck

**1.2.70 Zulage Verleistung**
Zulage Verleistung
3 seitige Verleistung bestehend aus Flachleisten und
Winkelleisten an den hofseitigen Fenstern (hier bereits
WDVS vorhanden)
Menge: 1,000 Stck

#### Abschnitt 1.3 2-tlg. Kunststoff Element ca. 500 x 2130

**1.3.10 2-tlg. Kunststoff Element**
2-tlg. Kunststoff Element
Serie LIVING
Rahmen BR MD 80mm
Flügel Flügel AS/MD 83mm
Glasleiste Kombi-GL 23mm Eckige Optik
Kämpfer Pfosten MD 92mm
Farbe Element weiß
Dichtung Dichtung silbergrau
Feld
1.1 3-fach Glas, Ug 0.7 W/m²K
Glasaufbau : 4/12/4/12/4
2.1 3-fach Glas, Ug 0.7 W/m²K
Glasaufbau : 4/12/4/12/4
Randverbund Warme Kante grau
Feld Griffsitz
1 170 mm DK Fenster K DM15 GSH Links
2 563 mm DK Fenster K DM15 GSH Links
Zusatzprofile Profil.-Nr.
links BRV 82/50 19368
oben BRV 82/50 19368
rechts BRV 82/50 19368
unten Basisprofil 31/30 18441
@RECY
Dübelsystem ob/un/li/re 6,5mm
Entwässerung Entwässerung außen
Maß 500 mm x 2130 mm
Fensterbankanschlussleiste 18441 30mm mittig
Rahmenverbreiterung 50/82mm 19368 weiß
Sprela Profil 200 Innenbank 250 mm weiß
Demontage/ Entsorgung Holzeinfachfenster
Zulage Demontage / Entsorgung KDF
Aufmauern unter der Fensterbank
Anarbeitung KDF
Putz und Malerarbeiten
3-fach Verglasung Ug 0,6
Montage Fenster
1 Satz Vento Lüfter MD
Menge: 13,000 Stck

**1.3.20 Minderpreis Verglasung Ug 1,0 W/m²K**
Menge: 13,000 Stck

**1.3.30 Zulage Lüfter Aerreco ZFHA5-35 Plus**
Zulage Lüfter Aerreco ZFHA5-35 Plus
inkl. Wetterschutzhaube WHI02
Menge: 13,000 Stck

**1.3.40 Zulage SSK IV**
Menge: 13,000 Stck

**1.3.50 Zulage Absturzsicherung**
Zulage Absturzsicherung
Abel HASTA Aluminium mit ETB-Befestigung
entsprechend Richtlinie
Menge: 13,000 Stck

**1.3.60 Zulage EPDM**
Zulage
Straßenseitiges verkleben einer EPDM Bahn zur
Abdichtung der Fensterbank über den Winter bis zur
WDVS-Maßnahme
Menge: 13,000 Stck

**1.3.70 Zulage Verleistung**
Zulage Verleistung
3 seitige Verleistung bestehend aus Flachleisten und
Winkelleisten an den hofseitigen Fenstern (hier bereits
WDVS vorhanden)
Menge: 7,000 Stck

#### Abschnitt 1.4 4-tlg. Kunststoff Element ca. 1250 x 2130

**1.4.10 4-tlg. Kunststoff Element**
4-tlg. Kunststoff Element
Serie LIVING
Rahmen BR MD 80mm
Flügel Flügel AS/MD 83mm
Glasleiste Kombi-GL 23mm Eckige Optik
Kämpfer Pfosten MD 92mm
Stulp Stulp AS/MD 58mm
Farbe Element weiß
Dichtung Dichtung silbergrau
Feld
1.1 3-fach Glas, Ug 0.7 W/m²K
Glasaufbau : 4/12/4/12/4
2.1 3-fach Glas, Ug 0.7 W/m²K
Glasaufbau : 4/12/4/12/4
3.1 3-fach Glas, Ug 0.7 W/m²K
Glasaufbau : 4/12/4/12/4
4.1 3-fach Glas, Ug 0.7 W/m²K
Glasaufbau : 4/12/4/12/4
Randverbund Warme Kante grau
Feld Griffsitz
1 170 mm D Fenster K zweitöffnend DM15 GSH
Links
2 170 mm DK Fenster K erstöffnend DM15 GSH
Rechts
3 563 mm D Fenster K zweitöffnend DM15 GSH
Links
4 563 mm DK Fenster K erstöffnend DM15 GSH
Rechts
Abweichung Feld Basis Beschlag
1 BE_Griff NEIN
3 BE_Griff NEIN
Zusatzprofile Profil.-Nr.
links BRV 82/50 19368
oben BRV 82/50 19368
rechts BRV 82/50 19368
unten Basisprofil 31/30 18441
@RECY
Dübelsystem ob/un/li/re 6,5mm
Entwässerung Entwässerung außen
Maß 1250 mm x 2130 mm
Fensterbankanschlussleiste 18441 30mm mittig
Rahmenverbreiterung 50/82mm 19368 weiß
Sprela Profil 200 Innenbank 250 mm weiß
Demontage/ Entsorgung Holzeinfachfenster
Zulage Demontage / Entsorgung KDF
Aufmauern unter der Fensterbank
Anarbeitung KDF
Putz und Malerarbeiten
3-fach Verglasung Ug 0,6
Montage Fenster
1 Satz Vento Lüfter MD
Menge: 31,000 Stck

**1.4.20 Minderpreis Verglasung Ug 1,0 W/m²K**
Menge: 31,000 Stck

**1.4.30 Zulage Lüfter Aerreco ZFHA5-35 Plus**
Zulage Lüfter Aerreco ZFHA5-35 Plus
inkl. Wetterschutzhaube WHI02
Menge: 31,000 Stck

**1.4.40 Zulage SSK IV**
Menge: 31,000 Stck

**1.4.50 Zulage Absturzsicherung**
Zulage Absturzsicherung
Abel HASTA Aluminium mit ETB-Befestigung
entsprechend Richtlinie
Menge: 31,000 Stck

**1.4.60 Zulage EPDM**
Zulage
Straßenseitiges verkleben einer EPDM Bahn zur
Abdichtung der Fensterbank über den Winter bis zur
WDVS-Maßnahme
Menge: 31,000 Stck

**1.4.70 Zulage Verleistung**
Zulage Verleistung
3 seitige Verleistung bestehend aus Flachleisten und
Winkelleisten an den hofseitigen Fenstern (hier bereits
WDVS vorhanden)
Menge: 16,000 Stck

#### Abschnitt 1.5 4-tlg. Kunststoff Element ca. 1300 x 3180

**1.5.10 4-tlg. Kunststoff Element**
4-tlg. Kunststoff Element
Serie LIVING
Rahmen BR MD 80mm
Flügel Flügel AS/MD 83mm
Glasleiste Kombi-GL 23mm Eckige Optik
Kämpfer Pfosten MD 92mm
Stulp Stulp AS/MD 58mm
Farbe Element weiß
Dichtung Dichtung silbergrau
Feld
1.1 3-fach Glas, Ug 0.7 W/m²K
Glasaufbau : 4/12/4/12/4
2.1 3-fach Glas, Ug 0.7 W/m²K
Glasaufbau : 4/12/4/12/4
3.1 3-fach Glas, Ug 0.7 W/m²K
Glasaufbau : 4/12/4/12/4
4.1 3-fach Glas, Ug 0.7 W/m²K
Glasaufbau : 4/12/4/12/4
Randverbund Warme Kante grau
Feld Griffsitz
1 263 mm D Fenster K zweitöffnend DM15 GSH
Links
2 263 mm DK Fenster K erstöffnend DM15 GSH
Rechts
3 1000 mmD Tür K zweitöffnend DM15 GSH Links
4 1000 mmDK Tür K erstöffnend DM15 GSH Rechts
Abweichung Feld Basis Beschlag
1 BE_Griff NEIN
3 BE_Griff NEIN
Zusatzprofile Profil.-Nr.
links BRV 82/50 19368
oben BRV 82/50 19368
rechts BRV 82/50 19368
unten Basisprofil 31/30 18441
@RECY
Dübelsystem ob/un/li/re 6,5mm
Entwässerung Entwässerung außen
Maß 1300 mm x 3180 mm
Fensterbankanschlussleiste 18441 30mm mittig
Rahmenverbreiterung 50/82mm 19368 weiß
Sprela Profil 200 Innenbank 250 mm weiß
Demontage/ Entsorgung Holzeinfachfenster
Zulage Demontage / Entsorgung KDF
Aufmauern unter der Fensterbank
Anarbeitung KDF
Putz und Malerarbeiten
3-fach Verglasung Ug 0,6
Montage Fenster
1 Satz Vento Lüfter MD
Menge: 21,000 Stck

**1.5.20 Minderpreis Verglasung Ug 1,0 W/m²K**
Menge: 21,000 Stck

**1.5.30 Zulage Lüfter Aerreco ZFHA5-35 Plus**
Zulage Lüfter Aerreco ZFHA5-35 Plus
inkl. Wetterschutzhaube WHI02
Menge: 21,000 Stck

**1.5.40 Zulage SSK IV**
Menge: 21,000 Stck

**1.5.50 Zulage Absturzsicherung**
Zulage Absturzsicherung
Abel HASTA Aluminium mit ETB-Befestigung
entsprechend Richtlinie
Menge: 21,000 Stck

**1.5.60 Zulage EPDM**
Zulage
Straßenseitiges verkleben einer EPDM Bahn zur
Abdichtung der Fensterbank über den Winter bis zur
WDVS-Maßnahme
Menge: 21,000 Stck

**1.5.70 Zulage Verleistung**
Zulage Verleistung
3 seitige Verleistung bestehend aus Flachleisten und
Winkelleisten an den hofseitigen Fenstern (hier bereits
WDVS vorhanden)
Menge: 11,000 Stck

#### Abschnitt 1.6 2-tlg. Kunststoff Element ca. 1100 x 2330

**1.6.10 2-tlg. Kunststoff Element**
2-tlg. Kunststoff Element
Serie LIVING
Rahmen BR MD 80mm
Flügel Flügel AS/MD 83mm
Glasleiste Kombi-GL 23mm Eckige Optik
Kämpfer Pfosten MD 92mm
Farbe Element weiß
Dichtung Dichtung silbergrau
Feld
1.1 3-fach Glas, Ug 0.7 W/m²K
Glasaufbau : 4/12/4/12/4
2.1 3-fach Glas, Ug 0.7 W/m²K
Glasaufbau : 4/12/4/12/4
Randverbund Warme Kante grau
Feld Griffsitz
1 433 mm K K DM15 GSH Fang+Putzschere = JA
2 563 mm DK Fenster K DM15 GSH Links
Zusatzprofile Profil.-Nr.
links BRV 82/50 19368
oben BRV 82/50 19368
rechts BRV 82/50 19368
unten Basisprofil 31/30 18441
@RECY
Dübelsystem ob/un/li/re 6,5mm
Entwässerung Entwässerung außen
Maß 1100 mm x 2330 mm
Fensterbankanschlussleiste 18441 30mm mittig
Rahmenverbreiterung 50/82mm 19368 weiß
Sprela Profil 200 Innenbank 250 mm weiß
Demontage/ Entsorgung Holzeinfachfenster
Zulage Demontage / Entsorgung KDF
Aufmauern unter der Fensterbank
Anarbeitung KDF
Putz und Malerarbeiten
3-fach Verglasung Ug 0,6
Montage Fenster
1 Satz Vento Lüfter MD
Menge: 19,000 Stck

**1.6.20 Minderpreis Verglasung Ug 1,0 W/m²K**
Menge: 19,000 Stck

**1.6.30 Zulage Lüfter Aerreco ZFHA5-35 Plus**
Zulage Lüfter Aerreco ZFHA5-35 Plus
inkl. Wetterschutzhaube WHI02
Menge: 19,000 Stck

**1.6.40 Zulage SSK IV**
Menge: 19,000 Stck

**1.6.50 Zulage Absturzsicherung**
Zulage Absturzsicherung
Abel HASTA Aluminium mit ETB-Befestigung
entsprechend Richtlinie
Menge: 19,000 Stck

**1.6.60 Zulage EPDM**
Zulage
Straßenseitiges verkleben einer EPDM Bahn zur
Abdichtung der Fensterbank über den Winter bis zur
WDVS-Maßnahme
Menge: 19,000 Stck

**1.6.70 Zulage Verleistung**
Zulage Verleistung
3 seitige Verleistung bestehend aus Flachleisten und
Winkelleisten an den hofseitigen Fenstern (hier bereits
WDVS vorhanden)
Menge: 10,000 Stck

#### Abschnitt 1.7 4-tlg. Kunststoff Element ca. 1450 x 2130

**1.7.10 4-tlg. Kunststoff Element**
4-tlg. Kunststoff Element
Serie LIVING
Rahmen BR MD 80mm
Flügel Flügel AS/MD 83mm
Glasleiste Kombi-GL 23mm Eckige Optik
Kämpfer Pfosten MD 92mm
Stulp Stulp AS/MD 58mm
Farbe Element weiß
Dichtung Dichtung silbergrau
Feld
1.1 3-fach Glas, Ug 0.7 W/m²K
Glasaufbau : 4/12/4/12/4
2.1 3-fach Glas, Ug 0.7 W/m²K
Glasaufbau : 4/12/4/12/4
3.1 3-fach Glas, Ug 0.7 W/m²K
Glasaufbau : 4/12/4/12/4
4.1 3-fach Glas, Ug 0.7 W/m²K
Glasaufbau : 4/12/4/12/4
Randverbund Warme Kante grau
Feld Griffsitz
1 170 mm D Fenster K zweitöffnend DM15 GSH
Links
2 170 mm DK Fenster K erstöffnend DM15 GSH
Rechts
3 563 mm D Fenster K zweitöffnend DM15 GSH
Links
4 563 mm DK Fenster K erstöffnend DM15 GSH
Rechts
Abweichung Feld Basis Beschlag
1 BE_Griff NEIN
3 BE_Griff NEIN
Zusatzprofile Profil.-Nr.
links BRV 82/50 19368
oben BRV 82/50 19368
rechts BRV 82/50 19368
unten Basisprofil 31/30 18441
@RECY
Dübelsystem ob/un/li/re 6,5mm
Entwässerung Entwässerung außen
Maß 1450 mm x 2130 mm
Fensterbankanschlussleiste 18441 30mm mittig
Rahmenverbreiterung 50/82mm 19368 weiß
Sprela Profil 200 Innenbank 250 mm weiß
Demontage/ Entsorgung Holzeinfachfenster
Zulage Demontage / Entsorgung KDF
Aufmauern unter der Fensterbank
Anarbeitung KDF
Putz und Malerarbeiten
3-fach Verglasung Ug 0,6
Montage Fenster
1 Satz Vento Lüfter MD
Menge: 8,000 Stck

**1.7.20 Minderpreis Verglasung Ug 1,0 W/m²K**
Menge: 8,000 Stck

**1.7.30 Zulage Lüfter Aerreco ZFHA5-35 Plus**
Zulage Lüfter Aerreco ZFHA5-35 Plus
inkl. Wetterschutzhaube WHI02
Menge: 8,000 Stck

**1.7.40 Zulage SSK IV**
Menge: 8,000 Stck

**1.7.50 Zulage Absturzsicherung**
Zulage Absturzsicherung
Abel HASTA Aluminium mit ETB-Befestigung
entsprechend Richtlinie
Menge: 8,000 Stck

**1.7.60 Zulage EPDM**
Zulage
Straßenseitiges verkleben einer EPDM Bahn zur
Abdichtung der Fensterbank über den Winter bis zur
WDVS-Maßnahme
Menge: 4,000 Stck

**1.7.70 Zulage Verleistung**
Zulage Verleistung
3 seitige Verleistung bestehend aus Flachleisten und
Winkelleisten an den hofseitigen Fenstern (hier bereits
WDVS vorhanden)
Menge: 4,000 Stck

#### Abschnitt 1.8 6-tlg. Kunststoff Element ca. 1800 x 2380

**1.8.10 6-tlg. Kunststoff Element**
6-tlg. Kunststoff Element
Serie LIVING
Rahmen BR MD 80mm
Flügel Flügel AS/MD 83mm
Glasleiste Kombi-GL 23mm Eckige Optik
Pfosten Pfosten MD 92mm
Kämpfer Pfosten MD 92mm
Stulp Stulp AS/MD 58mm
Farbe Element weiß
Dichtung Dichtung silbergrau
Feld
1.1 3-fach Glas, Ug 0.7 W/m²K
Glasaufbau : 4/12/4/12/4
2.1 3-fach Glas, Ug 0.7 W/m²K
Glasaufbau : 4/12/4/12/4
3.1 3-fach Glas, Ug 0.7 W/m²K
Glasaufbau : 4/12/4/12/4
4.1 3-fach Glas, Ug 0.7 W/m²K
Glasaufbau : 4/12/4/12/4
5.1 3-fach Glas, Ug 0.7 W/m²K
Glasaufbau : 4/12/4/12/4
6.1 3-fach Glas, Ug 0.7 W/m²K
Glasaufbau : 4/12/4/12/4
Randverbund Warme Kante grau
Feld Griffsitz
1 263 mm D Fenster K zweitöffnend DM15 GSH
Links
2 263 mm DK Fenster K erstöffnend DM15 GSH
Rechts
3 263 mm DK Fenster K DM15 GSH Rechts
4 563 mm D Fenster K zweitöffnend DM15 GSH
Links
5 563 mm DK Fenster K erstöffnend DM15 GSH
Rechts
6 563 mm DK Fenster K DM15 GSH Rechts
Abweichung Feld Basis Beschlag
1 BE_Griff NEIN
4 BE_Griff NEIN
Zusatzprofile Profil.-Nr.
links BRV 82/50 19368
oben BRV 82/50 19368
rechts BRV 82/50 19368
unten Basisprofil 31/30 18441
@RECY
Dübelsystem ob/un/li/re 6,5mm
Entwässerung Entwässerung außen
Maß 1800 mm x 2380 mm
Fensterbankanschlussleiste 18441 30mm mittig
Rahmenverbreiterung 50/82mm 19368 weiß
Sprela Profil 200 Innenbank 250 mm weiß
Demontage/ Entsorgung Holzeinfachfenster
Zulage Demontage / Entsorgung KDF
Aufmauern unter der Fensterbank
Anarbeitung KDF
Putz und Malerarbeiten
3-fach Verglasung Ug 0,6
Montage Fenster
1 Satz Vento Lüfter MD
Menge: 13,000 Stck

**1.8.20 Minderpreis Verglasung Ug 1,0 W/m²K**
Menge: 13,000 Stck

**1.8.30 Zulage Lüfter Aerreco ZFHA5-35 Plus**
Zulage Lüfter Aerreco ZFHA5-35 Plus
inkl. Wetterschutzhaube WHI02
Menge: 13,000 Stck

**1.8.40 Zulage SSK IV**
Menge: 13,000 Stck

**1.8.50 Zulage Absturzsicherung**
Zulage Absturzsicherung
Abel HASTA Aluminium mit ETB-Befestigung
entsprechend Richtlinie
Menge: 13,000 Stck

**1.8.60 Zulage EPDM**
Zulage
Straßenseitiges verkleben einer EPDM Bahn zur
Abdichtung der Fensterbank über den Winter bis zur
WDVS-Maßnahme
Menge: 7,000 Stck

**1.8.70 Zulage Verleistung**
Zulage Verleistung
3 seitige Verleistung bestehend aus Flachleisten und
Winkelleisten an den hofseitigen Fenstern (hier bereits
WDVS vorhanden)
Menge: 7,000 Stck

#### Abschnitt 1.9 4-tlg. Kunststoff Element ca. 1700 x 2330

**1.9.10 4-tlg. Kunststoff Element**
4-tlg. Kunststoff Element
Serie LIVING
Rahmen BR MD 80mm
Flügel Flügel AS/MD 83mm
Glasleiste Kombi-GL 23mm Eckige Optik
Kämpfer Pfosten MD 92mm
Stulp Stulp AS/MD 58mm
Farbe Element weiß
Dichtung Dichtung silbergrau
Feld
1.1 3-fach Glas, Ug 0.7 W/m²K
Glasaufbau : 4/12/4/12/4
2.1 3-fach Glas, Ug 0.7 W/m²K
Glasaufbau : 4/12/4/12/4
3.1 3-fach Glas, Ug 0.7 W/m²K
Glasaufbau : 4/12/4/12/4
4.1 3-fach Glas, Ug 0.7 W/m²K
Glasaufbau : 4/12/4/12/4
Randverbund Warme Kante grau
Feld Griffsitz
1 783 mm K K DM15 GSH Fang+Putzschere = JA
2 513 mm D Fenster K zweitöffnend DM15 GSH
Links
3 513 mm DK Fenster K erstöffnend DM15 GSH
Rechts
4 Fixfeld
Abweichung Feld Basis Beschlag
2 BE_Griff NEIN
Zusatzprofile Profil.-Nr.
unten Basisprofil 31/30 18441
@RECY
Dübelsystem ob/un/li/re 6,5mm
Entwässerung Entwässerung außen
Maß 1700 mm x 2330 mm
Fensterbankanschlussleiste 18441 30mm mittig
Demontage/ Entsorgung Holzeinfachfenster
Putz und Malerarbeiten
3-fach Verglasung Ug 0,6
Zulage TRAV
Montage Fenster
1 Satz Vento Lüfter MD
Menge: 4,000 Stck

**1.9.20 Minderpreis Verglasung Ug 1,0 W/m²K**
Menge: 4,000 Stck

**1.9.30 Zulage Lüfter Aerreco ZFHA5-35 Plus**
Zulage Lüfter Aerreco ZFHA5-35 Plus
inkl. Wetterschutzhaube WHI02
Menge: 4,000 Stck

**1.9.40 Zulage SSK IV**
Menge: 4,000 Stck

**1.9.50 Zulage Absturzsicherung**
Zulage Absturzsicherung
Abel HASTA Aluminium mit ETB-Befestigung
entsprechend Richtlinie
Menge: 4,000 Stck

**1.9.60 Zulage EPDM**
Zulage
Straßenseitiges verkleben einer EPDM Bahn zur
Abdichtung der Fensterbank über den Winter bis zur
WDVS-Maßnahme
Menge: 2,000 Stck

**1.9.70 Zulage Verleistung**
Zulage Verleistung
3 seitige Verleistung bestehend aus Flachleisten und
Winkelleisten an den hofseitigen Fenstern (hier bereits
WDVS vorhanden)
Menge: 2,000 Stck

#### Abschnitt 1.10 2-tlg. Kunststoff Element ca. 550 x 2330

**1.10.10 2-tlg. Kunststoff Element**
2-tlg. Kunststoff Element
Serie LIVING
Rahmen BR MD 80mm
Flügel Flügel AS/MD 83mm
Glasleiste Kombi-GL 23mm Eckige Optik
Kämpfer Pfosten MD 92mm
Farbe Element weiß
Dichtung Dichtung silbergrau
Feld
1.1 3-fach Glas, Ug 0.7 W/m²K
Glasaufbau : 4/12/4/12/4
2.1 3-fach Glas, Ug 0.7 W/m²K
Glasaufbau : 4/12/4/12/4
Randverbund Warme Kante grau
Feld Griffsitz
1 208 mm K K DM15 GSH Fang+Putzschere = JA
2 563 mm DK Fenster K DM15 GSH Links
Zusatzprofile Profil.-Nr.
unten Basisprofil 31/30 18441
@RECY
Dübelsystem ob/un/li/re 6,5mm
Entwässerung Entwässerung außen
Maß 550 mm x 2330 mm
Fensterbankanschlussleiste 18441 30mm mittig
Demontage/ Entsorgung Holzeinfachfenster
Putz und Malerarbeiten
3-fach Verglasung Ug 0,6
Montage Fenster
1 Satz Vento Lüfter MD
Menge: 8,000 Stck

**1.10.20 Minderpreis Verglasung Ug 1,0 W/m²K**
Menge: 8,000 Stck

**1.10.30 Zulage Lüfter Aerreco ZFHA5-35 Plus**
Zulage Lüfter Aerreco ZFHA5-35 Plus
inkl. Wetterschutzhaube WHI02
Menge: 8,000 Stck

**1.10.40 Zulage SSK IV**
Menge: 8,000 Stck

**1.10.50 Zulage Absturzsicherung**
Zulage Absturzsicherung
Abel HASTA Aluminium mit ETB-Befestigung
entsprechend Richtlinie
Menge: 8,000 Stck

**1.10.60 Zulage EPDM**
Zulage
Straßenseitiges verkleben einer EPDM Bahn zur
Abdichtung der Fensterbank über den Winter bis zur
WDVS-Maßnahme
Menge: 4,000 Stck

**1.10.70 Zulage Verleistung**
Zulage Verleistung
3 seitige Verleistung bestehend aus Flachleisten und
Winkelleisten an den hofseitigen Fenstern (hier bereits
WDVS vorhanden)
Menge: 4,000 Stck

#### Abschnitt 1.11 3-tlg. Kunststoff Element ca. 1400 x 3180

**1.11.10 3-tlg. Kunststoff Element**
3-tlg. Kunststoff Element
Serie LIVING
Rahmen BR MD 80mm
Flügel Flügel AS/MD 83mm
Glasleiste Kombi-GL 23mm Eckige Optik
Kämpfer Pfosten MD 92mm
Stulp Stulp AS/MD 58mm
Farbe Element weiß
Dichtung Dichtung silbergrau
Feld
1.1 3-fach Glas, Ug 0.7 W/m²K
Glasaufbau : 4/12/4/12/4
2.1 3-fach Glas, Ug 0.7 W/m²K
Glasaufbau : 4/12/4/12/4
3.1 3-fach Glas, Ug 0.7 W/m²K
Glasaufbau : 4/12/4/12/4
Randverbund Warme Kante grau
Feld Griffsitz
1 583 mm K K DM15 GSH Fang+Putzschere = JA
2 1000 mmD Tür K zweitöffnend DM15 GSH Links
3 1000 mmDK Tür K erstöffnend DM15 GSH Rechts
Abweichung Feld Basis Beschlag
2 BE_Griff NEIN
Zusatzprofile Profil.-Nr.
links BRV 82/50 19368
oben BRV 82/50 19368
rechts BRV 82/50 19368
unten Basisprofil 31/30 18441
@RECY
Dübelsystem ob/un/li/re 6,5mm
Entwässerung Entwässerung außen
Maß 1400 mm x 3180 mm
Fensterbankanschlussleiste 18441 30mm mittig
Rahmenverbreiterung 50/82mm 19368 weiß
Sprela Profil 200 Innenbank 250 mm weiß
Demontage/ Entsorgung Holzeinfachfenster
Zulage Demontage / Entsorgung KDF
Aufmauern unter der Fensterbank
Anarbeitung KDF
Putz und Malerarbeiten
3-fach Verglasung Ug 0,6
Montage Fenster
1 Satz Vento Lüfter MD
Menge: 2,000 Stck

**1.11.20 Minderpreis Verglasung Ug 1,0 W/m²K**
Menge: 2,000 Stck

**1.11.30 Zulage Lüfter Aerreco ZFHA5-35 Plus**
Zulage Lüfter Aerreco ZFHA5-35 Plus
inkl. Wetterschutzhaube WHI02
Menge: 2,000 Stck

**1.11.40 Zulage SSK IV**
Menge: 2,000 Stck

**1.11.50 Zulage Absturzsicherung**
Zulage Absturzsicherung
Abel HASTA Aluminium mit ETB-Befestigung
entsprechend Richtlinie
Menge: 2,000 Stck

**1.11.60 Zulage EPDM**
Zulage
Straßenseitiges verkleben einer EPDM Bahn zur
Abdichtung der Fensterbank über den Winter bis zur
WDVS-Maßnahme
Menge: 2,000 Stck

**1.11.70 Zulage Verleistung**
Zulage Verleistung
3 seitige Verleistung bestehend aus Flachleisten und
Winkelleisten an den hofseitigen Fenstern (hier bereits
WDVS vorhanden)
Menge: 2,000 Stck

#### Abschnitt 1.12 4-tlg. Kunststoff Element ca. 1350 x 2180

**1.12.10 4-tlg. Kunststoff Element**
4-tlg. Kunststoff Element
Serie LIVING
Rahmen BR MD 80mm
Flügel Flügel AS/MD 83mm
Glasleiste Kombi-GL 23mm Eckige Optik
Kämpfer Pfosten MD 92mm
Stulp Stulp AS/MD 58mm
Farbe Element weiß
Dichtung Dichtung silbergrau
Feld
1.1 3-fach Glas, Ug 0.7 W/m²K
Glasaufbau : 4/12/4/12/4
2.1 3-fach Glas, Ug 0.7 W/m²K
Glasaufbau : 4/12/4/12/4
3.1 3-fach Glas, Ug 0.7 W/m²K
Glasaufbau : 4/12/4/12/4
4.1 3-fach Glas, Ug 0.7 W/m²K
Glasaufbau : 4/12/4/12/4
Randverbund Warme Kante grau
Feld Griffsitz
1 170 mm D Fenster K zweitöffnend DM15 GSH
Links
2 170 mm DK Fenster K erstöffnend DM15 GSH
Rechts
3 563 mm D Fenster K zweitöffnend DM15 GSH
Links
4 563 mm DK Fenster K erstöffnend DM15 GSH
Rechts
Abweichung Feld Basis Beschlag
1 BE_Griff NEIN
3 BE_Griff NEIN
Zusatzprofile Profil.-Nr.
links BRV 82/50 19368
oben BRV 82/50 19368
rechts BRV 82/50 19368
unten Basisprofil 31/30 18441
@RECY
Dübelsystem ob/un/li/re 6,5mm
Entwässerung Entwässerung außen
Maß 1350 mm x 2180 mm
Fensterbankanschlussleiste 18441 30mm mittig
Rahmenverbreiterung 50/82mm 19368 weiß
Sprela Profil 200 Innenbank 250 mm weiß
Demontage/ Entsorgung Holzeinfachfenster
Zulage Demontage / Entsorgung KDF
Aufmauern unter der Fensterbank
Anarbeitung KDF
Putz und Malerarbeiten
3-fach Verglasung Ug 0,6
Montage Fenster
1 Satz Vento Lüfter MD
Menge: 11,000 Stck

**1.12.20 Minderpreis Verglasung Ug 1,0 W/m²K**
Menge: 11,000 Stck

**1.12.30 Zulage Lüfter Aerreco ZFHA5-35 Plus**
Zulage Lüfter Aerreco ZFHA5-35 Plus
inkl. Wetterschutzhaube WHI02
Menge: 11,000 Stck

**1.12.40 Zulage SSK IV**
Menge: 11,000 Stck

**1.12.50 Zulage Absturzsicherung**
Zulage Absturzsicherung
Abel HASTA Aluminium mit ETB-Befestigung
entsprechend Richtlinie
Menge: 11,000 Stck

**1.12.60 Zulage EPDM**
Zulage
Straßenseitiges verkleben einer EPDM Bahn zur
Abdichtung der Fensterbank über den Winter bis zur
WDVS-Maßnahme
Menge: 6,000 Stck

**1.12.70 Zulage Verleistung**
Zulage Verleistung
3 seitige Verleistung bestehend aus Flachleisten und
Winkelleisten an den hofseitigen Fenstern (hier bereits
WDVS vorhanden)
Menge: 6,000 Stck

#### Abschnitt 1.13 8-tlg. Kunststoff Element ca. 1800 x 2430

**1.13.10 8-tlg. Kunststoff Element**
8-tlg. Kunststoff Element
Serie LIVING
Rahmen BR MD 80mm
Flügel Flügel AS/MD 83mm
Glasleiste Kombi-GL 23mm Eckige Optik
Pfosten Pfosten MD 92mm
Kämpfer Pfosten MD 92mm
Stulp Stulp AS/MD 58mm
Farbe Element weiß
Dichtung Dichtung silbergrau
Feld
1.1 3-fach Glas, Ug 0.7 W/m²K
Glasaufbau : 4/12/4/12/4
2.1 3-fach Glas, Ug 0.7 W/m²K
Glasaufbau : 4/12/4/12/4
3.1 3-fach Glas, Ug 0.7 W/m²K
Glasaufbau : 4/12/4/12/4
4.1 3-fach Glas, Ug 0.7 W/m²K
Glasaufbau : 4/12/4/12/4
5.1 3-fach Glas, Ug 0.7 W/m²K
Glasaufbau : 4/12/4/12/4
6.1 3-fach Glas, Ug 0.7 W/m²K
Glasaufbau : 4/12/4/12/4
7.1 3-fach Glas, Ug 0.7 W/m²K
Glasaufbau : 4/12/4/12/4
8.1 3-fach Glas, Ug 0.7 W/m²K
Glasaufbau : 4/12/4/12/4
Randverbund Warme Kante grau
Feld Griffsitz
1 263 mm D Fenster K zweitöffnend DM15 GSH
Links
2 263 mm DK Fenster K erstöffnend DM15 GSH
Rechts
3 263 mm D Fenster K zweitöffnend DM15 GSH
Links
4 263 mm DK Fenster K erstöffnend DM15 GSH
Rechts
5 563 mm D Fenster K zweitöffnend DM15 GSH
Links
6 563 mm DK Fenster K erstöffnend DM15 GSH
Rechts
7 563 mm D Fenster K zweitöffnend DM15 GSH
Links
8 563 mm DK Fenster K erstöffnend DM15 GSH
Rechts
Abweichung Feld Basis Beschlag
1 BE_Griff NEIN
3 BE_Griff NEIN
5 BE_Griff NEIN
7 BE_Griff NEIN
Zusatzprofile Profil.-Nr.
links BRV 82/50 19368
oben BRV 82/50 19368
rechts BRV 82/50 19368
unten Basisprofil 31/30 18441
@RECY
Dübelsystem ob/un/li/re 6,5mm
Entwässerung Entwässerung außen
Maß 1800 mm x 2430 mm
Fensterbankanschlussleiste 18441 30mm mittig
Rahmenverbreiterung 50/82mm 19368 weiß
Sprela Profil 200 Innenbank 250 mm weiß
Demontage/ Entsorgung Holzeinfachfenster
Zulage Demontage / Entsorgung KDF
Aufmauern unter der Fensterbank
Anarbeitung KDF
Putz und Malerarbeiten
3-fach Verglasung Ug 0,6
Montage Fenster
1 Satz Vento Lüfter MD
Menge: 9,000 Stck

**1.13.20 Minderpreis Verglasung Ug 1,0 W/m²K**
Menge: 9,000 Stck

**1.13.30 Zulage Lüfter Aerreco ZFHA5-35 Plus**
Zulage Lüfter Aerreco ZFHA5-35 Plus
inkl. Wetterschutzhaube WHI02
Menge: 9,000 Stck

**1.13.40 Zulage SSK IV**
Menge: 9,000 Stck

**1.13.50 Zulage Absturzsicherung**
Zulage Absturzsicherung
Abel HASTA Aluminium mit ETB-Befestigung
entsprechend Richtlinie
Menge: 9,000 Stck

**1.13.60 Zulage EPDM**
Zulage
Straßenseitiges verkleben einer EPDM Bahn zur
Abdichtung der Fensterbank über den Winter bis zur
WDVS-Maßnahme
Menge: 5,000 Stck

**1.13.70 Zulage Verleistung**
Zulage Verleistung
3 seitige Verleistung bestehend aus Flachleisten und
Winkelleisten an den hofseitigen Fenstern (hier bereits
WDVS vorhanden)
Menge: 5,000 Stck

#### Abschnitt 1.14 6-tlg. Kunststoff Element ca. 2150 x 3180

**1.14.10 6-tlg. Kunststoff Element**
6-tlg. Kunststoff Element
Serie LIVING
Rahmen BR MD 80mm
Flügel Flügel AS/MD 83mm
Glasleiste Kombi-GL 23mm Eckige Optik
Kämpfer Pfosten MD 92mm
Farbe Element weiß
Dichtung Dichtung silbergrau
Feld
1.1 3-fach Glas, Ug 0.7 W/m²K
Glasaufbau : 4/12/4/12/4
2.1 3-fach Glas, Ug 0.7 W/m²K
Glasaufbau : 4/12/4/12/4
3.1 3-fach Glas, Ug 0.7 W/m²K
Glasaufbau : 4/12/4/12/4
4.1 3-fach Glas, Ug 0.7 W/m²K
Glasaufbau : 4/12/4/12/4
5.1 3-fach Glas, Ug 0.7 W/m²K
Glasaufbau : 4/12/4/12/4
6.1 3-fach Glas, Ug 0.7 W/m²K
Glasaufbau : 4/12/4/12/4
Randverbund Warme Kante grau
Feld Griffsitz
1 263 mm DK Fenster K DM15 GSH Links
2 563 mm DK Fenster K DM15 GSH Links
3 263 mm DK Fenster K DM15 GSH Links
4 1000 mmDK Tür K DM15 GSH Links
5 263 mm DK Fenster K DM15 GSH Rechts
6 563 mm DK Fenster K DM15 GSH Rechts
Zusatzprofile Profil.-Nr.
oben BRV 82/50 19368
rechts BRV 82/50 19368
unten Basisprofil 31/30 18441
@RECY
rechts BRV 82/50 19368
unten Basisprofil 31/30 18441
@RECY
links BRV 82/50 19368
unten Basisprofil 31/30 18441
@RECY
links BRV 82/50 19368
Kopplung 19150 Kopplungsprofil 89,5/20 (2 mm
Abstand)
Dübelsystem ob/un/li/re 6,5mm
Entwässerung Entwässerung außen
Maß 2150 mm x 3180 mm
Fensterbankanschlussleiste 18441 30mm mittig
Rahmenverbreiterung 50/82mm 19368 weiß
Sprela Profil 200 Innenbank 250 mm weiß
Demontage/ Entsorgung Holzeinfachfenster
Zulage Demontage / Entsorgung KDF
Aufmauern unter der Fensterbank
Anarbeitung KDF
Putz und Malerarbeiten
3-fach Verglasung Ug 0,6
Montage Fenster
2mm Kopplung weiß
19150
1 Satz Vento Lüfter MD
Menge: 3,000 Stck

**1.14.20 Minderpreis Verglasung Ug 1,0 W/m²K**
Menge: 3,000 Stck

**1.14.30 Zulage Lüfter Aerreco ZFHA5-35 Plus**
Zulage Lüfter Aerreco ZFHA5-35 Plus
inkl. Wetterschutzhaube WHI02
Menge: 3,000 Stck

**1.14.40 Zulage SSK IV**
Menge: 3,000 Stck

**1.14.50 Zulage Absturzsicherung**
Zulage Absturzsicherung
Abel HASTA Aluminium mit ETB-Befestigung
entsprechend Richtlinie
Menge: 3,000 Stck

**1.14.60 Zulage EPDM**
Zulage
Straßenseitiges verkleben einer EPDM Bahn zur
Abdichtung der Fensterbank über den Winter bis zur
WDVS-Maßnahme
Menge: 2,000 Stck

**1.14.70 Zulage Verleistung**
Zulage Verleistung
3 seitige Verleistung bestehend aus Flachleisten und
Winkelleisten an den hofseitigen Fenstern (hier bereits
WDVS vorhanden)
Menge: 2,000 Stck

#### Abschnitt 1.15 3-tlg. Kunststoff Element ca. 1200 x 2200

**1.15.10 3-tlg. Kunststoff Element**
3-tlg. Kunststoff Element
Serie LIVING
Rahmen BR MD 80mm
Flügel Flügel AS/MD 83mm
Glasleiste Kombi-GL 23mm Eckige Optik
Kämpfer Pfosten MD 92mm
Stulp Stulp AS/MD 58mm
Farbe Element weiß
Dichtung Dichtung silbergrau
Feld
1.1 3-fach Glas, Ug 0.7 W/m²K
Glasaufbau : 4/12/4/12/4
2.1 3-fach Glas, Ug 0.7 W/m²K
Glasaufbau : 4/12/4/12/4
3.1 3-fach Glas, Ug 0.7 W/m²K
Glasaufbau : 4/12/4/12/4
Randverbund Warme Kante grau
Feld Griffsitz
1
2 563 mm D Fenster K zweitöffnend DM15 GSH
Links
3 563 mm DK Fenster K erstöffnend DM15 GSH
Rechts
Abweichung Feld Basis Beschlag
2 BE_Griff NEIN
Dübelsystem ob/un/li/re 6,5mm
Entwässerung Entwässerung außen
Maß 1200 mm x 2200 mm
Fensterbankanschlussleiste 18441 30mm mittig
Rahmenverbreiterung 50/82mm 19368 weiß
Sprela Profil 200 Innenbank 250 mm weiß
Demontage/ Entsorgung Holzeinfachfenster
Zulage Demontage / Entsorgung KDF
Aufmauern unter der Fensterbank
Anarbeitung KDF
Putz und Malerarbeiten
3-fach Verglasung Ug 0,6
Montage Fenster
Rundbogen
1 Satz Vento Lüfter MD
Menge: 4,000 Stck

**1.15.20 Minderpreis Verglasung Ug 1,0 W/m²K**
Menge: 4,000 Stck

**1.15.30 Zulage Lüfter Aerreco ZFHA5-35 Plus**
Zulage Lüfter Aerreco ZFHA5-35 Plus
inkl. Wetterschutzhaube WHI02
Menge: 4,000 Stck

**1.15.40 Zulage SSK IV**
Menge: 4,000 Stck

**1.15.50 Zulage Absturzsicherung**
Zulage Absturzsicherung
Abel HASTA Aluminium mit ETB-Befestigung
entsprechend Richtlinie
Menge: 4,000 Stck

**1.15.60 Zulage EPDM**
Zulage
Straßenseitiges verkleben einer EPDM Bahn zur
Abdichtung der Fensterbank über den Winter bis zur
WDVS-Maßnahme
Menge: 2,000 Stck

**1.15.70 Zulage Verleistung**
Zulage Verleistung
3 seitige Verleistung bestehend aus Flachleisten und
Winkelleisten an den hofseitigen Fenstern (hier bereits
WDVS vorhanden)
Menge: 2,000 Stck

#### Abschnitt 1.16 4-tlg. Kunststoff Element ca. 2300 x 2300

**1.16.10 4-tlg. Kunststoff Element**
4-tlg. Kunststoff Element
Serie LIVING
Rahmen BR MD 80mm
Flügel Flügel AS/MD 83mm
Glasleiste Kombi-GL 23mm Eckige Optik
Pfosten Pfosten MD 92mm
Kämpfer Pfosten MD 92mm
Stulp Stulp AS/MD 58mm
Farbe Element weiß
Dichtung Dichtung silbergrau
Feld
1.1 3-fach Glas, Ug 0.7 W/m²K
Glasaufbau : 4/12/4/12/4
2.1 3-fach Glas, Ug 0.7 W/m²K
Glasaufbau : 4/12/4/12/4
3.1 3-fach Glas, Ug 0.7 W/m²K
Glasaufbau : 4/12/4/12/4
4.1 3-fach Glas, Ug 0.7 W/m²K
Glasaufbau : 4/12/4/12/4
Randverbund Warme Kante grau
Feld Griffsitz
1 Fixfeld
2 563 mm D Fenster K zweitöffnend DM15 GSH
Links
3 563 mm DK Fenster K erstöffnend DM15 GSH
Rechts
4 563 mm DK Fenster K DM15 GSH Links
Abweichung Feld Basis Beschlag
2 BE_Griff NEIN
Dübelsystem ob/un/li/re 6,5mm
Entwässerung Entwässerung außen
Maß 2300 mm x 2300 mm
Fensterbankanschlussleiste 18441 30mm mittig
Rahmenverbreiterung 50/82mm 19368 weiß
Sprela Profil 200 Innenbank 250 mm weiß
Demontage/ Entsorgung Holzeinfachfenster
Zulage Demontage / Entsorgung KDF
Aufmauern unter der Fensterbank
Anarbeitung KDF
Putz und Malerarbeiten
3-fach Verglasung Ug 0,6
Montage Fenster
Rundbogen
1 Satz Vento Lüfter MD
Menge: 1,000 Stck

**1.16.20 Minderpreis Verglasung Ug 1,0 W/m²K**
Menge: 1,000 Stck

**1.16.30 Zulage Lüfter Aerreco ZFHA5-35 Plus**
Zulage Lüfter Aerreco ZFHA5-35 Plus
inkl. Wetterschutzhaube WHI02
Menge: 1,000 Stck

**1.16.40 Zulage SSK IV**
Menge: 1,000 Stck

**1.16.50 Zulage Absturzsicherung**
Zulage Absturzsicherung
Abel HASTA Aluminium mit ETB-Befestigung
entsprechend Richtlinie
Menge: 1,000 Stck

**1.16.60 Zulage EPDM**
Zulage
Straßenseitiges verkleben einer EPDM Bahn zur
Abdichtung der Fensterbank über den Winter bis zur
WDVS-Maßnahme
Menge: 1,000 Stck

**1.16.70 Zulage Verleistung**
Zulage Verleistung
3 seitige Verleistung bestehend aus Flachleisten und
Winkelleisten an den hofseitigen Fenstern (hier bereits
WDVS vorhanden)
Menge: 1,000 Stck

#### Abschnitt 1.17 1-tlg. Kunststoff Element ca. 1050 x 1330

**1.17.10 1-tlg. Kunststoff Element**
1-tlg. Kunststoff Element
Serie LIVING
Rahmen BR MD 80mm
Flügel Flügel AS/MD 83mm
Glasleiste Kombi-GL 23mm Eckige Optik
Farbe Element weiß
Dichtung Dichtung silbergrau
Feld
1.1 3-fach Glas, Ug 0.7 W/m²K
Glasaufbau : 4/12/4/12/4
Randverbund Warme Kante grau
Feld Griffsitz
1 513 mm DK Fenster K DM15 GSH Links
Zusatzprofile Profil.-Nr.
links BRV 82/50 19368
oben BRV 82/50 19368
rechts BRV 82/50 19368
unten Basisprofil 31/30 18441
@RECY
Dübelsystem ob/un/li/re 6,5mm
Entwässerung Entwässerung außen
Maß 1050 mm x 1330 mm
Fensterbankanschlussleiste 18441 30mm mittig
Rahmenverbreiterung 50/82mm 19368 weiß
Sprela Profil 200 Innenbank 250 mm weiß
Demontage/ Entsorgung Holzeinfachfenster
Zulage Demontage / Entsorgung KDF
Aufmauern unter der Fensterbank
Anarbeitung KDF
Putz und Malerarbeiten
3-fach Verglasung Ug 0,6
Montage Fenster
1 Satz Vento Lüfter MD
Menge: 10,000 Stck

**1.17.20 Minderpreis Verglasung Ug 1,0 W/m²K**
Menge: 10,000 Stck

**1.17.30 Zulage Lüfter Aerreco ZFHA5-35 Plus**
Zulage Lüfter Aerreco ZFHA5-35 Plus
inkl. Wetterschutzhaube WHI02
Menge: 10,000 Stck

**1.17.40 Zulage SSK IV**
Menge: 10,000 Stck

**1.17.50 Zulage Absturzsicherung**
Zulage Absturzsicherung
Abel HASTA Aluminium mit ETB-Befestigung
entsprechend Richtlinie
Menge: 10,000 Stck

**1.17.60 Zulage EPDM**
Zulage
Straßenseitiges verkleben einer EPDM Bahn zur
Abdichtung der Fensterbank über den Winter bis zur
WDVS-Maßnahme
Menge: 5,000 Stck

**1.17.70 Zulage Verleistung**
Zulage Verleistung
3 seitige Verleistung bestehend aus Flachleisten und
Winkelleisten an den hofseitigen Fenstern (hier bereits
WDVS vorhanden)
Menge: 5,000 Stck

#### Abschnitt 1.18 1-tlg. Kunststoff Element ca. 600 x 1450

**1.18.10 1-tlg. Kunststoff Element**
1-tlg. Kunststoff Element
Serie LIVING
Rahmen BR MD 80mm
Flügel Flügel AS/MD 83mm
Glasleiste Kombi-GL 23mm Eckige Optik
Farbe Element weiß
Dichtung Dichtung silbergrau
Feld
1.1 3-fach Glas, Ug 0.7 W/m²K
Glasaufbau : 4/12/4/12/4
Randverbund Warme Kante grau
Feld Griffsitz
1 563 mm DK Fenster K DM15 GSH Links
Zusatzprofile Profil.-Nr.
unten Basisprofil 31/30 18441
@RECY
Dübelsystem ob/un/li/re 6,5mm
Entwässerung Entwässerung außen
Maß 600 mm x 1450 mm
Fensterbankanschlussleiste 18441 30mm mittig
Sprela Profil 200 Innenbank 250 mm weiß
Demontage/ Entsorgung Holzeinfachfenster
Putz und Malerarbeiten
3-fach Verglasung Ug 0,6
Montage Fenster
1 Satz Vento Lüfter MD
Menge: 24,000 Stck

**1.18.20 Minderpreis Verglasung Ug 1,0 W/m²K**
Menge: 24,000 Stck

**1.18.30 Zulage Lüfter Aerreco ZFHA5-35 Plus**
Zulage Lüfter Aerreco ZFHA5-35 Plus
inkl. Wetterschutzhaube WHI02
Menge: 24,000 Stck

**1.18.40 Zulage SSK IV**
Menge: 24,000 Stck

**1.18.50 Zulage Absturzsicherung**
Zulage Absturzsicherung
Abel HASTA Aluminium mit ETB-Befestigung
entsprechend Richtlinie
Menge: 24,000 Stck

**1.18.60 Zulage EPDM**
Zulage
Straßenseitiges verkleben einer EPDM Bahn zur
Abdichtung der Fensterbank über den Winter bis zur
WDVS-Maßnahme
Menge: 12,000 Stck

**1.18.70 Zulage Verleistung**
Zulage Verleistung
3 seitige Verleistung bestehend aus Flachleisten und
Winkelleisten an den hofseitigen Fenstern (hier bereits
WDVS vorhanden)
Menge: 12,000 Stck

#### Abschnitt 1.19 1-tlg. Kunststoff Element ca. 600 x 1230

**1.19.10 1-tlg. Kunststoff Element**
1-tlg. Kunststoff Element
Serie LIVING
Rahmen BR MD 80mm
Flügel Flügel AS/MD 83mm
Glasleiste Kombi-GL 23mm Eckige Optik
Farbe Element weiß
Dichtung Dichtung silbergrau
Feld
1.1 3-fach Glas, Ug 0.7 W/m²K
Glasaufbau : 4/12/4/12/4
Randverbund Warme Kante grau
Feld Griffsitz
1 513 mm DK Fenster K DM15 GSH Links
Zusatzprofile Profil.-Nr.
unten Basisprofil 31/30 18441
@RECY
Dübelsystem ob/un/li/re 6,5mm
Entwässerung Entwässerung außen
Maß 600 mm x 1230 mm
Fensterbankanschlussleiste 18441 30mm mittig
Sprela Profil 200 Innenbank 250 mm weiß
Demontage/ Entsorgung Holzeinfachfenster
Putz und Malerarbeiten
3-fach Verglasung Ug 0,6
Montage Fenster
1 Satz Vento Lüfter MD
Menge: 24,000 Stck

**1.19.20 Minderpreis Verglasung Ug 1,0 W/m²K**
Menge: 24,000 Stck

**1.19.30 Zulage Lüfter Aerreco ZFHA5-35 Plus**
Zulage Lüfter Aerreco ZFHA5-35 Plus
inkl. Wetterschutzhaube WHI02
Menge: 24,000 Stck

**1.19.40 Zulage SSK IV**
Menge: 24,000 Stck

**1.19.50 Zulage Absturzsicherung**
Zulage Absturzsicherung
Abel HASTA Aluminium mit ETB-Befestigung
entsprechend Richtlinie
Menge: 24,000 Stck

**1.19.60 Zulage EPDM**
Zulage
Straßenseitiges verkleben einer EPDM Bahn zur
Abdichtung der Fensterbank über den Winter bis zur
WDVS-Maßnahme
Menge: 12,000 Stck

**1.19.70 Zulage Verleistung**
Zulage Verleistung
3 seitige Verleistung bestehend aus Flachleisten und
Winkelleisten an den hofseitigen Fenstern (hier bereits
WDVS vorhanden)
Menge: 12,000 Stck

#### Abschnitt 1.20 3-tlg. Kunststoff Element ca. 1300 x 2830

**1.20.10 3-tlg. Kunststoff Element**
3-tlg. Kunststoff Element
Serie LIVING
Rahmen BR MD 80mm
Flügel Flügel AS/MD 83mm
Glasleiste Kombi-GL 23mm Eckige Optik
Kämpfer Pfosten MD 92mm
Stulp Stulp AS/MD 58mm
Farbe Element weiß
Dichtung Dichtung silbergrau
Feld
1.1 3-fach Glas, Ug 0.7 W/m²K
Glasaufbau : 4/12/4/12/4
2.1 3-fach Glas, Ug 0.7 W/m²K
Glasaufbau : 4/12/4/12/4
3.1 3-fach Glas, Ug 0.7 W/m²K
Glasaufbau : 4/12/4/12/4
Randverbund Warme Kante grau
Feld Griffsitz
1 563 mm D Tür K zweitöffnend DM15 GSH Links
2 1000 mmDK Tür K erstöffnend DM15 GSH Rechts
3 Fixfeld
Abweichung Feld Basis Beschlag
1 BE_Griff NEIN
Zusatzprofile Profil.-Nr.
unten Basisprofil 31/30 18441
@RECY
Dübelsystem ob/un/li/re 6,5mm
Entwässerung Entwässerung außen
Maß 1300 mm x 2830 mm
Fensterbankanschlussleiste 18441 30mm mittig
Sprela Profil 200 Innenbank 250 mm weiß
Demontage/ Entsorgung Holzeinfachfenster
Putz und Malerarbeiten
3-fach Verglasung Ug 0,6
Zulage TRAV
Montage Fenster
1 Satz Vento Lüfter MD
Menge: 1,000 Stck

**1.20.20 Minderpreis Verglasung Ug 1,0 W/m²K**
Menge: 1,000 Stck

**1.20.30 Zulage Lüfter Aerreco ZFHA5-35 Plus**
Zulage Lüfter Aerreco ZFHA5-35 Plus
inkl. Wetterschutzhaube WHI02
Menge: 1,000 Stck

**1.20.40 Zulage SSK IV**
Menge: 1,000 Stck

**1.20.50 Zulage Absturzsicherung**
Zulage Absturzsicherung
Abel HASTA Aluminium mit ETB-Befestigung
entsprechend Richtlinie
Menge: 1,000 Stck

**1.20.60 Zulage EPDM**
Zulage
Straßenseitiges verkleben einer EPDM Bahn zur
Abdichtung der Fensterbank über den Winter bis zur
WDVS-Maßnahme
Menge: 1,000 Stck

**1.20.70 Zulage Verleistung**
Zulage Verleistung
3 seitige Verleistung bestehend aus Flachleisten und
Winkelleisten an den hofseitigen Fenstern (hier bereits
WDVS vorhanden)
Menge: 1,000 Stck

#### Abschnitt 1.21 2-tlg. Kunststoff Element ca. 1300 x 1280

**1.21.10 2-tlg. Kunststoff Element**
2-tlg. Kunststoff Element
Serie LIVING
Rahmen BR MD 80mm
Flügel Flügel AS/MD 83mm
Glasleiste Kombi-GL 23mm Eckige Optik
Stulp Stulp AS/MD 58mm
Farbe Element weiß
Dichtung Dichtung silbergrau
Feld
1.1 3-fach Glas, Ug 0.7 W/m²K
Glasaufbau : 4/12/4/12/4
2.1 3-fach Glas, Ug 0.7 W/m²K
Glasaufbau : 4/12/4/12/4
Randverbund Warme Kante grau
Feld Griffsitz
1 513 mm D Fenster K zweitöffnend DM15 GSH
Links
2 513 mm DK Fenster K erstöffnend DM15 GSH
Rechts
Abweichung Feld Basis Beschlag
1 BE_Griff NEIN
Zusatzprofile Profil.-Nr.
links BRV 82/50 19368
oben BRV 82/50 19368
rechts BRV 82/50 19368
unten Basisprofil 31/30 18441
@RECY
Dübelsystem ob/un/li/re 6,5mm
Entwässerung Entwässerung außen
Maß 1300 mm x 1280 mm
Fensterbankanschlussleiste 18441 30mm mittig
Rahmenverbreiterung 50/82mm 19368 weiß
Sprela Profil 200 Innenbank 250 mm weiß
Demontage/ Entsorgung Holzeinfachfenster
Zulage Demontage / Entsorgung KDF
Aufmauern unter der Fensterbank
Anarbeitung KDF
Putz und Malerarbeiten
3-fach Verglasung Ug 0,6
Montage Fenster
1 Satz Vento Lüfter MD
Menge: 1,000 Stck

**1.21.20 Minderpreis Verglasung Ug 1,0 W/m²K**
Menge: 1,000 Stck

**1.21.30 Zulage Lüfter Aerreco ZFHA5-35 Plus**
Zulage Lüfter Aerreco ZFHA5-35 Plus
inkl. Wetterschutzhaube WHI02
Menge: 1,000 Stck

**1.21.40 Zulage SSK IV**
Menge: 1,000 Stck

**1.21.50 Zulage Absturzsicherung**
Zulage Absturzsicherung
Abel HASTA Aluminium mit ETB-Befestigung
entsprechend Richtlinie
Menge: 1,000 Stck

**1.21.60 Zulage EPDM**
Zulage
Straßenseitiges verkleben einer EPDM Bahn zur
Abdichtung der Fensterbank über den Winter bis zur
WDVS-Maßnahme
Menge: 1,000 Stck

**1.21.70 Zulage Verleistung**
Zulage Verleistung
3 seitige Verleistung bestehend aus Flachleisten und
Winkelleisten an den hofseitigen Fenstern (hier bereits
WDVS vorhanden)
Menge: 1,000 Stck

#### Abschnitt 1.22 Sonstiges

**1.22.10 Termine**
Terminvereibarungen des AN mit den Mietern (ca. 26.
Stk) zum Feinaufmaß sowie der Fenstermontage und
Beiputz-/Malerarbeiten. (telefonisch, postalisch,
E-Mail).

Es werden Mieterlisten mit allen vorhanden Kontaktdaten
übergeben, die vertraulich (Datenschutz) zu behandeln
sind.
Seitens der AG werden Sie den Mietern im Vorfeld als
ausführende Firma benannt.

Die Termininierung sowie die Versuche dazu sind  zu
dokumentieren. Die tatsächliche Anzahl der Versuche ist
für diese Pauschale unrelevant und wird auch nicht als
Mehraufwand vergütet, was einzukalkulieren ist.
Menge: 1,000 psch

**1.22.20 Beiputz/Maler/Fliesenleger**
Beiputz/Maler/Fliesenleger

An zuvor beschriebenen Fenstern, Beiputzarbeiten an
Fensterbank und Fenster nach Austausch. Eine umlaufende
Laibungstiefe bis zu 25 cm ist einzkalkulieren.
Nach erfolgten Beiputzarbeiten die betroffenen Flächen
an den vorgefundenen Bestand anpassen, inkl. Material,
Terminierungen, allen erforderlichen Vor- und
Nebenarbeiten
Menge: 208,000 Stck

**1.22.30 Stundenlohnarbeiten**
*** Bedarfsposition ohne GB
Stundenlohnarbeiten zum Nachweis auf gesonderte
Anweisung AG
Menge: 10,000 Std

USt %: 19,00
